# Brandenburgisches Textilmuseum Forst (Lausitz)
Angebotsaufforderung (GAEB DA XML 3.3, DA83)
Projekt: BTM
Währung: EUR
Auftraggeber: Stadt Forst (Lausitz), Lindenstr. 10-12, 03149 Forst (Lausitz), Deutschland
Erstellt mit: 5 260123, NOVA AVA, 27.01.2026

## Allgemeine Vorbemerkungen
1. Allgemeine Vorbemerkungen

Baumaßnahme
Bei der Baumaßnahme handelt es sich um die Neugestaltung des Brandenburgischen Textilmuseum.
Durch weitgreifende Modernisierungsmaßnahmen der Dauerausstellung soll die Attraktivität für die Museumsbesucher gesteigert und der Museumsrundgang optimiert werden.

Angaben zur Baustelle
Der Ausführungszeitraum ist vom 22.04.2026 – 31.10.2026 vorgesehen.
Der Bieter hat bis spätestens 10 Werktage nach Auftragserteilung einen Terminplan abzugeben, bzw. Aussagen über die Eckdaten für die Durchführung der Arbeiten und Einzelschritte zu treffen. Grundlage ist der beigefügte Rahmenterminplan.
Alle zur Einhaltung des im Terminplan vermerkten Fertigstellungstermins notwendigen Aufwendungen sind in den EPs auskömmlich zu kalkulieren und werden nicht gesondert vergütet.

Gebäude
Die ehemalige Tuchfabrik ist ein Komplex baulich miteinander verbundener Gebäude. Diese wurden im Jahr
1896/97 durch den Maurermeister Bodo Hammer errichtet. 1993 erwarb die Stadt Forst das Grundstück nach
Leerstand. In den beiden Folgejahren wurde der Gebäudekomplex unter denkmal- pflegerischen Aspekten
saniert und Umbaumaßnahmen durchgeführt.

Das Gebäude unterteilt sich in ein viergeschossiges Hauptgebäude und die angrenzenden bis zu drei Etagen
hohen Nebengebäude. Das Hauptgebäude hat eine Abmessung von 41m x 15m und eine Höhe von 16,50m.
Die Nebengebäude unterteilen sich nochmals in das alte eingeschossige, vollunterkellerte Maschinen/-
Kesselhaus 10m x 8m Höhe 6,30m und das Lagergebäude mit zwei.- bzw. drei Geschossen und
Abmessungen von 33m x 16m und einer max. Höhe von 10m. Alle Gebäude sind in massiver Bauweise
errichtet. Die Außenwände bestehen aus Ziegelmauerwerk. Gegründet ist das Gebäude auf Streifen- und
Einzelfundamenten. Die Deckentypen variieren zwischen preußischen Kappendecken und Lehmeinschubdecken.

Nutzung
Folgende Nutzungen sind im Gebäude vorgesehen:
Maßnahme 2: EG: Dauerausstellung und Sonderausstellung, OG: Dauerausstellung

Die Räume für die Arbeiten des Auftragnehmers liegen im Erdgeschoss.

EG_R05_Sonderausstellung

Die Grundrisse dienen der räumlichen Zuordnung und der Übersicht der Inhalte. Für die einzelnen Positionen und Räume sind zur Ausführung Detailblätter mit Grundrissen, Wandabwicklungen, Ansichten, Schnitten, Vermaßungen und Detaildarstellungen im pdf-Format als Anlage dieses LVs gestellt. Weitere Pläne oder Datensätze werden nicht erstellt.
Die Produktionsdaten für alle Grafikanwendungen werden als vektorisierte Dateien dem AN von Seiten des Fachplaners zu Verfügung gestellt.

2. Allgemeine und besondere Vertragsbedingungen
AG ist der Bauherr, für dessen Namen und Rechnung die Bauleistungen erfolgen. Vereinbarungen sind nur gültig, wenn sie vom Bauherrn schriftlich bestätigt werden. Der AG ist berechtigt, bei Änderungen im Entwurf die sich dadurch ergebenen Arbeiten zu den EPs des Angebotes durchführen zu lassen. Bei Änderungen von zu EPs vergebenen Leistungen durch Anordnungen des AGs werden die Mehr- und Minderleistungen nach den Einheitssätzen des Angebotes unter Berücksichtigung der jeweils vereinbarten Zusatzbedingungen errechnet.
Der AG ist berechtigt, die Ausschreibung ganz aufzuheben oder die Arbeiten nach Losen getrennt zu vergeben.

Hierüber werden jedoch bei der Auftragserteilung genaue Vereinbarungen getroffen. Ist für die Gesamtleistung ein Pauschalbetrag vereinbart, so bleiben Abweichungen der Massen einzelner Teilleistungen gegenüber den veranschlagten Massen unberücksichtigt, soweit sie nicht auf Änderungen der Zeichnungen oder sonstigen vertraglichen Unterlagen beruhen.
Im letzteren Fall sind den Leistungsänderungen die EPs zugrunde zu legen.

Mit den Angebotspreisen sind alle Kosten für Baustelleneinrichtung und Gerätevorhaltung einschließlich Gerüste abgegolten falls im Leistungsverzeichnis nicht gesondert aufgeführt. Mit den EPs sind alle Lieferungen und Leistungen sowie Nebenleistungen, die zur Herstellung der fertigen Arbeit anfallen, auch wenn im Einzelnen nicht besonders beschrieben, abgegolten. Der Bieter ist auf Verlangen des AGs zur Vorlage von Aufgliederungen der einzelnen Angebotspreise verpflichtet. Die Kosten für Versicherungen gegen Beschädigung und Verlust von Geräten und Material bis zur restlosen Fertigstellung aller eigenen Arbeiten und deren Abnahme durch die Bauleitung sind bei den EPs zu berücksichtigen.

2.1 Ausführungsunterlagen
Zu den auf der Baustelle vorzuhaltenden Ausführungsunterlagen zählt neben den Ausführungsplänen auch eine Ausführung dieser Leistungsbeschreibung.
Die Leistung ist als vollständige Leistung anzubieten.

Änderungen im Wortlaut der Ausschreibung sind nicht erlaubt. Nebenangebote sind nicht erlaubt.

Der Ausführung dürfen nur Unterlagen zugrunde gelegt werden, die vom Auftraggeber als zur Ausführung bestimmt gekennzeichnet sind.
Sämtliche Maße sind vom Auftragnehmer am Bau zu prüfen.

Das Baugrundstück, sowie die Innenräume, in denen Leistungen ausgeführt werden und die Umgebung sind im Zuge der Angebotserstellung durch den Bieter zu besichtigen. Es ist für den Bieter ausgeschlossen, sich nach Angebotsabgabe auf mangelnde Ortskenntnis zu berufen.
Der AG steht hier im Vorfeld und nach Vereinbarung für Besichtigungen zur Verfügung.

2.2 Allgemeine Richtlinien zur Baustelle
Die Bestandsgebäude, die Toranlage und das historische Hofpflaster stehen unter Denkmalschutz. Alle Mitarbeiter sind darauf hinzuweisen, dass die auszuführenden Arbeiten mit großer Sorgfalt und unter Schonung und Schutz der vorhandenen Bausubstanz durchzuführen sind. Entstehen bei der Arbeit auf der Baustelle Schäden an der vorhandenen Bausubstanz, ist unverzüglich die örtliche BL zu verständigen.
Dem AN und jedem seiner Mitarbeiter muss bewußt sein, dass die auszuführenden Arbeiten an einem
denkmalgeschützten Gebäudekomplex erbracht werden.
Die Baustelle und die dazugehörigen Flächen der Baustelleneinrichtung und Lagerung sind täglich zu
reinigen und aufzuräumen. Die Arbeitstechnologien sind auf die Besonderheiten abzustimmen und eventuelle
Mehraufwendungen in den Angeboten zu berücksichtigen.
Bei Arbeiten auf den Bestandsdecken ist darauf zu achten, dass die zulässige max. Deckenlast nicht
überschritten wird.
max. Deckenlast
- Holzbalkendecken max. 2,5kN/m²
- Kappendecken max. 5,0 kN/m²

2.3 Lage / Zufahrt / Baustelleneinrichtung
Die ehemalige Tuchfabrik befindet sich im Zentrum der Stadt Forst. Adresse: Brandenburgisches Textilmuseum Sorauer Str. 37, 03149 Forst (Lausitz) Die Baustellenzufahrt erfolgt über die Sorauer Straße. Im Innenhof des Textilmuseums ist das Be- u. Entladen möglich und Lagerflächen stehen in begrenzter Anzahl zur Verfügung, um so nah wie möglich an die Bearbeitungsbereiche heranfahren zu können. Das gilt für Fahrzeuge mit einem Gesamtgewicht bis max. 15 to.

Das Museum kann dem Auftragnehmer keine Lagerplätze aufgrund der
Grundstückslage zur Verfügung stellen. Der dadurch verursachte erhöhte Aufwand ist in den Angebotspreisen der betreffenden
Leistungen einzurechnen.
Die Auslegung von Aufstandsfüßen unter Vitrinen oder Ausstellungswänden, Rollwagen und Ausstellungsstücken, usw. muss
sich nach dieser Vorgabe richten.

2.4 Infrastruktur
Der AG stellt keine übergeordnete Baustelleneinrichtung.
Erforderliche Leitern und Gerüste müssen durch den AN gestellt werden und werden nicht gesondert vergütet.
Kleinere Schleif- oder Sägearbeiten können in den Räumen erfolgen; die Staubentwicklung ist möglichst einzudämmen,
entstehende Stäube sind vom AN lokal direkt abzusaugen.
Lackierarbeiten mit Sprühlack sowie Schweißarbeiten sind nicht möglich. Einige Räume sind sicher abschließbar, die Lagerung von Werkzeugen usw. ist auf der Baustelle und nach Abstimmung mit dem AG auch in angrenzenden Räumen möglich.

2.5 Schutz der Bausubstanz
Alle Maßnahmen sind durch den AN so auszuführen, dass am Bestand und an den angrenzenden Flächen Verschmutzungen, Schäden und unbeabsichtigte Veränderungen des Erscheinungsbildes ausgeschlossen werden. Alle Leistungen sind mit staubarmen Arbeitsverfahren und -geräten auszuführen.

2.6 Brandschutz
Sicherung der notwendigen Rettungswege (Rettungswege wie Treppenhäuser sind von Baustoffen und
Abfällen freizuhalten).
Bei allen feuergefährlichen Arbeiten und beim Umgang mit offenen Flammen ist eine erhöhte Sorgfaltspflicht
notwendig.
Das betrifft insbesondere das Aufstellen von Brandschutzposten, Bereithalten geeigneter Feuerlöschgeräte
und Nachkontrollen (BGV C 22 VdS2047) Brennbare Abfälle müssen mit einem ausreichenden
Sicherheitsabstand zu anderen Gebäuden in nichtbrennbaren Großbehältern gelagert werden.

2.7 Koordination und Abstimmung
Vor Baubeginn findet ein Koordinierungsgespräch mit allen Beteiligten (AG, örtlicher Bauleitung, Fachplaner) statt.

2.8 Werbung
Werbung auf der Baustelle ist nur nach vorheriger Zustimmung des Auftraggebers zulässig.

2.9 Umweltschutz
Der Auftragnehmer hat zum Schutz der Umwelt, Landschaft und Gewässer die durch die Arbeiten verursachten Beeinträchtigungen auf das unvermeidliche Mindestmaß zu beschränken.
Der Auftragnehmer hat behördliche Anordnungen oder Ansprüche Dritter dem Auftraggeber unverzüglich schriftlich mitzuteilen.

2.10 Benutzung von Lager- und Arbeitsplätzen
Der Auftraggeber stellt dem Auftragnehmer die notwendigen Arbeitsplätze unentgeltlich zur Verfügung.
Der Auftragnehmer kann dem Auftraggeber keine Lagerplätze aufgrund der Grundstückslage zur Verfügung stellen.
Der dadurch verursachte erhöhte Aufwand ist in den Angebotspreisen der betreffenden Leistungen einzurechnen.

2.11 Sicherheitsleistung
Sicherheitsleistung wird vereinbart ab einem Auftragswert von 50.000 Euro.
Die Sicherheit für Mängelansprüche beträgt drei Prozent der Schlussrechnungssumme.
Wird Sicherheit durch Bürgschaft geleistet, ist dafür das Formblatt „Mängelansprüchebürgschaft“des
Auftraggebers zu verwenden

2.12 Änderung der Vertragspreise
Lohn- und Stoffpreisgleitklauseln (Material- und Transportgleitklauseln) werden nicht vereinbart.

2.13 Verträge mit ausländischen Auftragnehmern
Für die Auslegung des Vertrags ist ausschließlich der in deutscher Sprache verfasste Wortlaut der Vergabeunterlagen verbindlich. Erklärungen und Verhandlungen erfolgen in deutscher Sprache. Für die Regelung der vertraglichen und außervertraglichen Beziehungen zwischen den Vertragspartnern gilt ausschließlich das Recht der Bundesrepublik Deutschland.

3. Bestandteile der Ausschreibung und des LV´s sind:
- Leistungsverzeichnis
- VOL / B
- Arbeitsstättenverordnung
- Die Vorschriften und Bestimmungen des Gemeindeunfallversicherungsverbandes
- Die einschlägigen gesetzlichen und berufsgenossenschaftlichen Verordnungen und Bestimmungen
- Sämtliche DIN-Normen in der jeweils gültigen Fassung, die für die Lieferung, die Verarbeitung und  Prüfung von verwendeten Baustoffen, Einbauteilen,  Maschinen, Geräten, Arbeitsdurchführungen, etc. Gültigkeit haben
- Alle Leistungen sind nach dem jeweiligen Stand der  Technik und den allgemein anerkannten Regeln der Baukunst auszuführen
- ATV-Regelwerk mit den einschlägigen Arbeitsblättern
- DVGW und VDE Richtlinien

4. Zahlungsplan
möglicher Zahlungsplan ist mit dem Auftraggeber abzustimmen.
1_nach erfolgter Bemusterung aller Materialien / Beginn Materialbestellung
2_Abschluß der Werkplanung (Freigaben) / Fertigungsbeginn
3_Montagebeginn / Inbetriebnahme
4_nach erfolgter Abnahme
unter Berücksichtigung eines Sicherheitseinbehaltes

5. Anlagen zum LV
Zugehörig und Teil dieses LV's sind der beigefügte Rahmenterminplan sowie alle Anlagen gemäß Planverzeichnis.

Der AG empfiehlt grundsätzlich, vor Angebotsabgabe die Räumlichkeiten selbst in Augenschein zu nehmen.
Wenden Sie sich dafür bitte an:
Frau Koppetsch
Tel: +49 3562 973 - 571 (tel:+493562973571)
Email: j.koppetsch@forst-lausitz.de (mailto:j.koppetsch@forst-lausitz.de)

## zusätzliche technische Vertragsbedingungen
1. Allgemeines
Es gelten jeweils die Normen und Regeln in der zum Zeitpunkt des Abnahme gültigen Fassung einschließlich der Änderungen, Berichtigungen und Beiblätter. Soweit in der Leistungsbeschreibung auf Technische Spezifikationen, z. B. nationale Normen, mit denen Europäische Normen umgesetzt werden, europäische technische Zulassungen, gemeinsame technische Spezifikationen, internationale Normen, Bezug genommen wird, werden auch ohne den ausdrücklichen Zusatz: „oder gleichwertig“, immer gleichwertige Technische Spezifikationen in Bezug genommen.

Vom AN ist verantwortlich ein Projektleiter zu bestellen und dem AG unverzüglich nach Vertragschluss zu benennen, der während der gesamten Laufzeit als Ansprechpartner zur Verfügung steht.
Für die Montagearbeiten ist zusätzlich ein Bauleiter zu bestellen und namentlich zu benennen, der während der gesamten Aufbauarbeiten als Ansprechpartner vor Ort zur Verfügung steht.
Kommunikation vor Ort muss in deutscher Sprache durchgeführt werden.

Alle Bauteile sind vorzufertigen, so dass vor Ort nur die Montage und wenige Anpassungsarbeiten vorzunehmen sind.

2. Projektsprache
Das gesamte Projekt ist in deutscher Sprache abzuwickeln. Alle Pläne und Dokumente sind in deutscher Sprache zu verfassen. Bei Dokumenten, die nicht in deutscher Sprache verfasst sind, ist eine beglaubigte Übersetzung ins Deutsche beizufügen.
Die Kommunikation vor Ort muss in deutscher Sprache durchgeführt werden.

3. Planprüfung, Maßgenauigkeit, Aufmass
Textliches Leistungsverzeichnis und Plananlagen gelten gleichberechtigt als Grundlage für die Planungen des AN.
Wenn nicht anders aufgeführt, sind Massangaben in Millimetern zu verstehen. Eintragungen in den Lageplänen sind jedoch zumeist in Zentimetern notiert. Die ordnungsgemäße Ausführung aller Arbeiten macht es erforderlich, dass der Auftragnehmer vor Beginn der Arbeiten sämtliche Pläne durcharbeitet unter Zuhilfenahme des LV und der bereitgestellten Planunterlagen des Fachplaners. Als Grundlage für seine Werk- und Montagezeichnungen hat der AN gemäß der ihm als PDF übergebenen Ausführungspläne ein verformungsgerechtes Aufmaß der jeweiligen Einbausituationen vor Ort zu nehmen.
Dem AN obliegt die Verantwortung zu prüfen, ob die Maße am Bau mit den Maßangaben im LV bzw. in den Planunterlagen übereinstimmen.

Sämtliche in den Zeichnungen oder der Leistungsbeschreibung aufgeführten Material- und Profilstärken sowie alle Beschläge und Konstruktionsmittel und -techniken sind vom Planer lediglich vordimensioniert. Die Standsicherheit aller Elemente muss durch den AN gewährleistet sein. Auf Verlangen sind statische Nachweise für die Standsicherheit aller Elemente vom AN vorzulegen.

Der Auftragnehmer hat vor Ausführungsbeginn, Bestellung und Fertigung einer Leistung die baulichen Gegebenheiten zu besichtigen und die notwendigen Maße selbst vor Ort zu prüfen und zu ermitteln. Eventuelle Abweichungen sind der Bauleitung bzw. Planern
mitzuteilen. Spätere Nachforderungen für Rückbaumaßnahmen, die aus einem unterlassenen Aufmaß des AN oder einem sonstigen vertragswidrigen Verhalten des AN resultieren, werden nicht anerkannt.

Das Einmessen der Positionen für die Montage ist Sache des AN und Teil der Leistungen.

Vor Beginn der Fertigung sind vom Anbieter von allen Einbauten Werk- und Montagepläne, aus denen Einzeldetails ersichtlich sind, zur Freigabe dem AG bzw. dem vom AG beauftragten Planer vorzulegen (in einfacher Ausfertigung digital). Die Zeichnungen müssen Aussagen über alle verwendeten Materialien, Konstruktionsmittel und Oberflächenbearbeitungen enthalten. Ebenso sind sämtliche Kabel- und Medienführungen einzuplanen und einzutragen.
Mit den Werkstattzeichnungen ist vom AN eine prüffähige Stückliste der Bauteile mit Angaben zu Größe und Einbauort zu erstellen, sowie eine Auflistung der Befestigungsmittel vorzulegen.

Erst nach Abstimmung und Bemusterung wird die Werk- und Montageplanung vom Auftraggeber freigegeben. Anfallende Kosten durch fehlerhafte Produktion ohne Freigabe werden nicht anerkannt.

4. Bemusterung
Nach Auftragsvergabe hat der Auftragnehmer unverzüglich mit der Erstellung der Werk- und Montageplanung (W+M-Planung) zu beginnen.

Parallel hierzu sind dem Auftraggeber Material-, Profil-, Oberflächen- und Farbmuster sowie Muster der vorgesehenen Drucktechniken und bedruckten Flächen zur Bemusterung vorzulegen. Diese Bemusterung bezieht sich ausschließlich auf Materialien, Profile, Oberflächen und Drucktechniken. Die Muster sind vor Produktionsbeginn als Handmuster im Maßstab 1:1, in der Regel mindestens DIN A4, spätestens vier Wochen nach Auftragserteilung vorzulegen.

Sichtbare Verbindungen, Kantenausbildungen, konstruktive Leitdetails sowie sonstige gebaute und sichtbare Bauteile sind nicht Bestandteil dieser Handbemusterung. Diese sind auf Grundlage der freizugebenden W+M-Planung im Rahmen eines gesonderten Musteraufbaus im Maßstab 1:1 herzustellen und dem Auftraggeber sowie dem Planer zur Prüfung und Freigabe vorzulegen. Hierfür ist eine separate LV-Position vorgesehen.

Vom Auftraggeber oder Planer geforderte Anpassungen zur Erreichung des ausgeschriebenen Ausführungs- und Qualitätsniveaus sind unverzüglich und kostenfrei umzusetzen. Erst nach schriftlicher Freigabe der W+M-Planung und des Musteraufbaus darf mit der Fertigung begonnen werden. Die Ausführung hat exakt entsprechend den freigegebenen Mustern zu erfolgen.
Diese Bemusterung dient der Qualitätssicherung und der Sicherstellung der vereinbarten Ausführungsstandards.

5. Untergründe und Reinigung
Der Arbeitsplatz ist täglich nach Abschluss der Arbeit zu reinigen. Müll ist zu entsorgen.
Sollten Beschädigungen, Kratzer, Unebenheiten und dergleichen an den Untergründen vor Arbeitsbeginn bemerkt werden, so hat der Auftragnehmer dies dem AG unverzüglich anzuzeigen.
Eine Reinigung der Baustelle hat vor der Bauabnahme zu erfolgen.
Eine zusätzliche abschließende Feinreinigung des Gebäudes ist nicht durch den AN durchzuführen.

6. Bauschutt und Abfallbeseitigung
Der AN hat seinen Bauschutt und sonstige Abfälle seiner Leistungen täglich laufend zu beseitigen. Kommt er dieser Verpflichtung nicht nach, so kann die Bauleitung die Reinigung auf seine Kosten durchführen lassen. Bei Meinungsverschiedenheiten der Unternehmer, wer die Abfälle zu beseitigen hat, entscheidet die Bauleitung des AG und setzt die von jedem zu tragenden Kostenanteile fest.

7. Schutzvorkehrungen
Sämtliche abgeschlossenen Montagen des AN, welche einer Beschädigungs- oder Verunreinigungsgefahr während der Bauzeit ausgesetzt sind, sind durch Schutzfolien und geeignete Abdeckungen oder anderweitige zum Schutz der jeweiligen Oberflächen geeignete Maßnahmen zu schützen.
Vom AN ist ein Bauleiter zu bestellen, der während der gesamten Ausführungszeit bis zur Abnahme für die Schutzmaßnahmen zuständig ist und diese regelmäßig überprüft.
Auf Schutz angrenzender Bauteile bei der Montage ist von Seiten des AN zu achten. Fußböden aller Bereiche sind zum Schutz vor Beschädigung mittels geeigneter Materialien abzudecken.
Vom AN schuldhaft verursachte Beschädigungen oder Verschmutzungen werden auf Kosten des AN durch fachkundige Firmen durchgeführt. Eine Reparatur / Reinigung durch den AN ist ohne vorherige Abstimmung mit dem AG nicht zulässig.

8. Baustelleneinrichtung
Für sämtliche Absicherungen, Abschrankungen, Erfüllung aller Sicherheitsmaßnahmen und Sicherheitsvorschriften und alle sonstigen Sicherheitsvorschriften hat der AN unaufgefordert selbst, in eigener Haftung und auf Dauer der Ausführung zu sorgen.

9. Liefer- und Leistungsumfang
Der Liefer- und Leistungsumfang der auszuführenden Arbeiten wird durch das vorliegende Leistungsbild beschrieben. Grundsätzlich gehören, wenn nicht anders beschrieben, die Lieferung aller benötigten Bau- und Hilfsmaterialien, Werkzeuge, Kleinmateriallien, die erforderlichen Hilfskonstruktionen, temporäre Stützkonstruktionen und Montagehilfsmittel, sowie die Grobreinigung von Untergründen von Staub und lose aufsitzenden Verschmutzungen zum Leistungsumfang des AN. Alle Leistungen umfassen auch die Lieferung der dazugehörenden Stoffe und Bauteile einschließlich Abladen und Lagern auf der Baustelle und Verbringen an den Einbauort, wenn es in der Leistungsbeschreibung nicht anders beschrieben ist. Die Aufwendungen für das Einrichten, Vorhalten und Räumen der Baustelle einschl. aller Transport-, Auf- und Abladekosten, Wiederherstellung des Geländes und Entfernen von Verunreinigungen sowie alle sonstigen Kosten, die zur ordnungsgemäßen Durchführung der Bauaufgabe zu erbringen sind, sind in die Einheitspreise einzurechnen. Eine gesonderte Vergütung erfolgt nicht.

10. Materialien
Es dürfen nur bauaufsichtlich zugelassene Bauprodukte verwendet werden.
Sämtliche in den Zeichnungen oder der Leistungsbeschreibung aufgeführten Material- und Profilstärken sowie alle Beschläge und Konstruktionsmittel und -techniken sind vom Planer lediglich vordimensioniert. Standsicherheit aller Elemente muss durch den AN gewährleistet sein.
Der AN ist verpflichtet die Verarbeitungsvorschriften der Baustoffe bzw. der Bauteilhersteller beizubringen und diese bei der Produktion einzuhalten.
Besonders für Anker, Dichtstoffe, Beschichtungsstoffe, Mineralwerkstoffe etc. ist von deren Herstellern eine schriftliche Erklärung über die Vollständigkeit und Widerspruchsfreiheit der einzuhaltenden Verarbeitungsvorschriften sowie über deren Bereitschaft, die Einhaltung dieser Vorschriften zu überwachen, vorzulegen.
Dübel und Befestigungsmittel: Für tragende Befestigungen sind nur von amtlichen Instituten zugelassene Dübel zu verwenden.
Alle eingesetzten Stoffe müssen miteinander verträglich sein, d.h. schädliche Wechselwirkungen zwischen den Stoffen sind auszuschließen.
Bei der Kombination mehrerer Werk-/Baustoffe zu einem „System“ ist die Eignung aller miteinander in Verbindung gebrachten Komponenten hinsichtlich der Funktionsfähigkeit und Gebrauchstauglichkeit nachzuweisen. Diese Nachweise sind vom AN dem AG zur Kenntnisnahme zu übergeben. Eine AG-seitige Prüfung erfolgt nicht. Die widerlegbare Eignungsvermutung reicht nicht aus.
Es wird dem AN empfohlen (sofern möglich), die Komponenten eines Systems von einem Hersteller zu beziehen, der eine verbindliche Aussage zur Verträglichkeit der Komponenten macht oder bei Änderung der Zusammensetzung der Komponenten das Verträglichkeitsverhalten erneut prüfen und bestätigen kann.
Der AN ist verpflichtet, bei Verwendung von Verglasungen, Mineralwerkstoffen, Ankern, Dichtstoffe, Beschichtungsstoffe etc die entsprechenden Spezifikationen sowie die Verarbeitungsvorschriften der Baustoffe bzw. der Bauteilhersteller einzuhalten.
Die Verantwortlichkeit für die Materialverträglichkeit liegt grundsätzlich beim AN.

Für den Ausstellungsbau sollen nach Möglichkeit schadstoffarme bzw. emissionsfreie Materialien verwendet werden. Gängige Holzwerkstoffe, Leime, Lacke und Silikone, die organische Säuren abgeben können, sind nach Möglichkeit zu vermeiden.
Die Auswahl emissionsarmer, umweltbewusster Materialien (z. B. nachweislich schadstofffreie oder geprüfte Qualitäten) wird ausdrücklich empfohlen, sofern diese kostenmäßig vergleichbar sind.
Die Anforderungen gelten vorrangig für die Innenbereiche der Vitrinene, wo ein direkter Einfluss auf die Exponate bestehen kann.
Eine zwingende Freigabe durch den Auftraggeber entfällt.

11. Brandschutz
Sämtliche Materialien im Bereich der Ausstellung, wenn nicht anders bei der Konstruktionsbeschreibung festgelegt, müssen mindestens der Baustoffklasse B2 (normal entflammbar) entsprechen. Textilien und Stoffe müssen der Baustoffklasse B1entsprechen.

Die vor Ort gültige Bauordnung, deren Ergänzungen sowie Auflagen aus dem Brandschutzgutachten sind einzuhalten. Besonders zu beachten sind eventuelle Klassifizierungen der Bauteile, ihrer Werkstoffe und Verankerungen.
Der AN hat für die verwendeten Materialien, deren Verarbeitung und Handhabung den jeweiligen Nachweis der Eignung, der Spezifizierung und/oder Unbedenklichkeitsbescheinigung hinsichtlich deren Verwendung sowie deren Brandschutzklassifizierung zu erbringen. Sämtliche Zertifikate sind dem AG vor Beginn der Serienfertigung im Zuge der W+M-Planung zu übergeben und nach Abnahme als Teil der Dokumentation zu übergeben.

12. Herstellung, Lieferung, Montage
Die Befestigungsmittel sind fachgerecht je nach Untergrund zu wählen und auszuführen.
Alle Befestigungen an der Bausubstanz ist nach Abstimmung mit der Bauleitung möglich, eine Freigabe des AG ist zwingend nötig.
- EG: Bohrtiefe im Bestandsboden bis max. 50 mm (Estrich).
- Montage in die Decke ist in Einzelfällen möglich, wenn die Stabilität es erfordert; jede Position ist mit Architekt und AG abzustimmen
Es kann nicht ausgeschlossen werden, dass Teilbereiche während der Montage nicht in einem Arbeitsgang ausgeführt werden können, ggf. ist eine mehrstufige Bauausführung erforderlich. Um unnötige Wartezeiten zu verhindern, ist mit dem Planer die Montageplanung und der Personaleinsatz abzustimmen und zu koordinieren.

13. Inbetriebnahme und Einweisung
Die Inbetriebnahme der einzelnen Komponenten jeder Position ist Teil der Leistung des AN, ebenso die Einweisung des Personals des AG.

14. Statik
Für die Lastannahmen gelten die einschlägigen DIN Normen. Leistungen zur statischen Berechnungen und Prüfungen sind vom AN zu erbringen. Standsicherheit aller Elemente muss durch den AN gewährleistet sein. Dimension und Materialdicken sind vom AN zu definieren und mit dem Planer abzustimmen. Auf Verlagen sind statische Nachweise für die Standsicherheit aller Elemente vom AN vorzulegen.

15. Toleranzen der Bauteile anderer Gewerke
Die Toleranzen am Bau sind durch ein exaktes Aufmaß des AN zu minimieren. Die Werk- und Montageplanung des AN hat diese Toleranzen in allen Bereichen in Erweiterung der Prinzipvorgaben der Projektierung zu berücksichtigen.

16. Schnittstellen zu anderen Gewerken
Es bestehen Schnittstellen zu anderen Gewerken. Arbeitsbereiche und Abläufe sind mit dem Planer entsprechend rechtzeitig abzustimmen.
Die Installation der Datenverkabelung, der Medientechnik, der Sicherheitstechnik, der Taststationen sowie die Exponateinrichtung sind bei der Ablaufplanung zu berücksichtigen. Einbringung der Datenverkabelung, der Sicherheitstechnik und der Einbau der Medientechnik muss gleichzeitig mit dem Aufbau der Ausstellungsarchitektur durchgeführt werden. Die Abläufe der Exponateinrichtung ist bei der Planung der Grafikmontagen zu berücksichtigen. Die Koordination und Integrationsarbeit ist Teil der Leistung des AN.
Angaben zu genauem Umfang siehe Ausführungsplanung.

17. Druckdaten/Farben:
k.a.

18. Dokumentation
Bei der Abnahme wird durch den AN die Dokumentation in gedruckter Version in zweifacher Ausfertigung und digital vorgelegt, bestehend aus den Zeichnungen, Prüfzeugnisse, Datenblätter aller verwendeten Materialien und Bauteilen, Betriebsanleitungen, Revisionsanleitungen sowie detaillierten Reinigung- und Pflegeanleitungen.

19. Zustandsfeststellung und Abnahme
Eine Zustandsfeststellung kann in der Werkstatt des AN erfolgen, ggf. auch durch fotografische Dokumentation sofern nicht anders möglich, Abstimmung mit AG und Planer ist dann erforderlich.

Zustandsfeststellungen auf der Baustelle sind einzuplanen.

Die Abnahme erfolgt nach Fertigstellung aller Arbeiten. Alle Elemente werden übergeben, wenn sie fertig montiert sind komplett sauber, gereinigt und verwendungsfertig sind. Die Arbeiten des AN werden nur in mängelfreiem und in absolut gereinigtem Zustand abgenommen. Die Feinreinigung aller vom AN gelieferten und montierten Bauteile ist Teil der Leistung. Nicht gereinigte Bauteile werden nicht abgenommen.

20. Urheberrecht
Die dieser Ausschreibung beigefügten Zeichnungen und ihre Inhalte bleiben geistiges Eigentum des Planers. Sie dürfen nur für Zwecke dieser Ausschreibung und eine hierauf zurückgehende Auftragserteilung verwendet werden. Eine Weitergabe oder Vervielfältigung ist unzulässig.

21. Hinweise
Im Angebot sind für jede Position der Einzelpreis (Einheitspreis) und der Gesamtpreis anzugeben. Die Erläuterung befindet sich jeweils in der Kopfzeile.
Auch wenn nur ein Stück angegeben ist, ist sowohl der Einheitspreis (= Einzelpreis) als auch der Gesamtpreis anzugeben.

Der Wortlaut des Leistungsverzeichnisses ist verbindlich. Pläne und textliches LV gelten gleichberechtigt.
Ist im Leistungsverzeichnis bei der Teilleistung eine Bezeichnung für ein bestimmtes Fabrikat mit dem Zusatz "oder gleichwertig" verwendet worden, und fehlt die für das Angebot geforderte Bieterangabe, gilt das im Leistungsverzeichnis genannte Fabrikat als vereinbart. Bei Widersprüchen zwischen Leistungsverzeichnis und Zeichnungen ist in jedem Fall das Planungsbüro/der Bauherr zu informieren.

Der AN erklärt,
- dass er die Ausschreibung auf Vollständigkeit geprüft hat
- dass keine Stellen fehlen
- dass er die Ausschreibung lückenlos gelesen hat
- dass der Text der Ausschreibung nicht unvollständig und nicht mehrdeutig ist
- dass bei Rückfragen eine zufrieden stellende, ausreichende Klärung erfolgte
- dass er alle sonstigen preisbeeinflussenden Umstände geprüft und gewertet hat
- dass er die örtlichen Gegebenheiten bei der Kalkulation berücksichtigt hat
- dass er in vollem Umfang die ausgeschriebene Leistung aufgrund der Projektpläne erbringen kann.

Hinweise zur Preiskalkulation
Durch die nachfolgend angebotenen Einheitspreise werden alle Leistungen abgegolten, die nach der Leistungsbeschreibung, den BVB und den Allgemeinen technischen Vertragsbedingungen für Bauleistungen und der gewerblichen Verkehrssitte zur vertraglichen Leistung gehören (§ 2 Abs. 1 VOB/B).

Mit den Einheitspreisen abgegolten sind insbesondere auch die Kosten für Werk- und Montageplanung, die Bemusterung, statische Berechnungen, die Baustelleneinrichtung, die Lieferung und Montage einschl. Montagemittel, für die Inbetriebnahme und eventuell anfallende Übernachtungs- und Reisekosten.

Hinweis zur Nachproduktionen / Systemerweiterungen
Nachproduktionen und Systemerweiterungen des beschriebenen Wandsystems sind innerhalb eines Zeitraums von 5 Jahren nach Abnahme grundsätzlich möglich.

Eine Bindung an identische Einheitspreise über diesen Zeitraum ist aufgrund marktüblicher Preisentwicklungen nicht geschuldet.
Nachbestellungen erfolgen zu den zum Zeitpunkt der Beauftragung gültigen Marktpreisen, jedoch auf Basis der ursprünglichen Kalkulations- und Systemstruktur.

Für systemgleiche Nachproduktionen dürfen keine erneuten Kosten für Planung, Konstruktion, Systementwicklung, Profilentwicklung oder Arbeitsvorbereitung angesetzt werden.

Die Systemkompatibilität, Geometrie, Anschlussdetails und Gestaltqualität sind für den genannten Zeitraum sicherzustellen.

## M2_VE07_Sonderbau Sonderbau Wandelemente
Datum: 22.09.2025
Angaben zur Mengenermittlung:
  Verfahren: REB23003-2009

**Ausführungsbeschreibung 0001 Allgemeine Ausführungsbeschreibung**
*Materialienvorgaben*
Falls nicht in der jeweiligen Position anders angegeben, betreffen folgende Punkte sämtliche Positionen und sind in der Kalkulation zu berücksichtigen:

Endgültige Festlegung von Material- und Produktwahl in Rücksprache mit Planer nach freigegebener Bemusterung durch AG, vor Beginn der Werk- und Montageplanung.

WERKSTOFFE / MATERIALIEN

Brandschutztechnische Anforderungen
Sämtliche verwendenden Materialien sind mindestens normal entflammbar, Baustoffklasse B2 (normal entflammbar) nach DIN 4102, Textilien in B1, auszuführen.

Plattenwerkstoffe, HPL-Beschichtung
- Plattenwerkstoffe in Materialstärken gemäß LV/Plänen; AN prüft Eignung und passt bei statischen bzw. sicherheitstechnischen Erfordernissen an.
- Das Plattenmaterial ist mit möglichst geringen Eigengewicht zu wählen, ohne die oben genannten Anforderungen einzuschränken. z.B. Tischlerplatten oder Stäbchenplatten (STAE) (450 kg/m³ – 500 kg/m³)
- HPL Material in unterschiedlichen Stärken 0,7 – 1,2 mm, je nach Anforderung ist vom AN zu ermitteln.
- alle sichtbaren Flächen und Kanten müssen vollflächig mit HPL nach Farbvorgabe und Haptik beschichtet werden.
- nicht sichtbare Rückseiten können mit neutralen Sperrschichten versehen werden.
- Die HPL Beschichtung ist in Matter Ausführung, Glatte Oberfläche, keine Struktur.
- Materialfarben nach Farbvorgabeliste entsprechend Raum / Bereichsbezug, siehe LV Position

Metallblech und Profile, pulverbeschichtet
- Metallblech und Profile aus Stahl und Aluminium in Profil und Materialstärken gemäß LV/Plänen; AN prüft Eignung und passt bei statischen bzw. sicherheitstechnischen Erfordernissen an.
- keine Sichtbaren Schweißnähte, alles sauber verschliffen
- Kanten werden entweder:
  - gefaltet und verschweißt
  - oder durch Gehrung verbunden und anschließend verschweißt und verschliffen, um eine umlaufend fugenlose und geschlossene Kante zu erzielen.
- Kanten Metallblech mit gleichmäßigem Radius 2–3mm
- Fugenraster gemäß Ausführungsplanung
- Pulverbeschichtet nach Farbvorgabeliste entsprechend Raum / Bereichsbezug, siehe LV Position
- Matte Oberflächenqualität, Glatte Oberfläche, keine Struktur.

HERSTELLUNGS- UND QUALITÄTSANFORDERUNG
- Metallteile müssen korrosionsbeständig und pulverbeschichtet sein, um Langlebigkeit zu gewährleisten. Schweißnähte und strukturelle Verbindungen müssen den Industriestandards für Stabilität und Haltbarkeit entsprechen.

FARBGEBUNG
Falls aus den Planungsunterlagen nicht ausreichend ersichtlich, hat der AN nach Auftragserteilung mit dem Planer vor Abschluss der W+M-Planung über vorgesehene Farben und Tönungen im Detail Rücksprache zu führen.

DIMENSIONIERUNG/ UNTERKONSTRUKTION
- Die Materialstärken sind nach eigenem statischen Ermessen vom AN zu wählen, hierbei sind auch Exponatgewichte zu berücksichtigen.
- Die Überprüfung der Dimensionierung der Konstruktionen ist Teil der Leistung und vom AN vorzunehmen.
- Die Sicherung von Stabilität und Standfestigkeit ist Teil jeder Position. Die in den Zeichnungen angegebenen Stückzahlen und Positionen dienen als Anhaltspunkt und sind vom AN konstruktiv zu überprüfen.
- Eine aussteifende und für den Lastabtrag geeignete Unterkonstruktion ist vorzusehen. Hierbei sind auch die Exponatgewichte zu berücksichtigen, die, wenn Sie schwerer als 100kg sind, in den jeweiligen Positionen angegeben sind.

VERARBEITUNG
- Ausführung von Lackierung kratz- und abriebfest, langlebig und robust, alters- und UV-beständig, für Museumsnutzung geeignet.
- Keine sichtbaren Verschraubungen an Oberflächen vorzunehmen.
- Sichtbare Kanten auf Gehrung zu stoßen, wenn nicht anderes angegeben.
- Kanten mit minimaler Fase auszubilden und sauber zu verschleifen.
- Stöße nach Fugenraster gemäß Ausführungsplanung. Sollte sich das Fugenbild im Zuge der W+M-Planung ändern müssen, ist dies dem Planer unverzüglich mitzuteilen und nach Absprache mit diesem anzupassen.

SCHADSTOFFAUSDÜNSTUNG
- Farben müssen mit dem "Blauen Engel" oder anderen Gütezeichen mit gleichwertigen Anforderungen zertifiziert sein.

AUFSTELLUNG/POSITIONIERUNG
- Sämtliche Ausstellungselemente inkl. Vitrinen und Sitzelemente sind mit rutschfesten, höhenverstellbaren Gummi-Stellfüßen für Niveauausgleich; kraftschlüssige Befestigung an UK aufzustellen und zu befestigen.
- Sofern eine Befestigung am Boden nicht möglich ist, sind kippgefährdete Einbauten durch geeignete
  innenliegende Gewichte oder durch Befestigung am Bestandsboden gegen Kippen zu sichern.
  Die Verschraubung im Bestandsboden muss Standsicherheit gewährleisten. Die dafür notwenigen Bohrungen im Bestand sind mit dem Planer abzustimmen und durch den AG freizugeben.
- Positionierung gemäß Plan Nr.:
  - BTM_LP4_EG_R05_Grundriss
- Gewährleistung von präziser, lotrechter Ausrichtung und Feinjustierung, sowie Gewährleistung von maximal zulässiger Belastung / Punktlast auf Bestandsboden.
- Festlegung von Anzahl und Dimensionierung/Auflagerfläche von Gummi-Stellfüßen sind Teil der Leistung und vom AN vorzunehmen.
- Alle Ausstellungselemente (Wandelemente usw.) dürfen nur nach Abstimmung mit dem AG und Planer mit dem Bestand fest verschraubt werden. Koordinations- und Abstimmungsaufwand sind Teil der Leistung und in die Einheitspreise einzukalkulieren.
*Farbvorgabeliste*
Farbvorgabeliste
Leitdetails und LV Positionen beziehen sich den Farben bei Spritzlakierung, Pulverbeschitung, HPL Beschichtung, Textilien o.ä. auf diese Vorgabeliste. Weitere Farben werden in den LV Positionen gesondert aufgeführt.

Hinweis zur Farbabstimmung Pulverbeschichtung / HPL
Die nachfolgend angegebenen Farbtöne dienen als gestalterische Zielvorgabe.
Es ist zu berücksichtigen, dass der Farbton bei Pulverbeschichtungen / Spritzlackierungen sowie bei HPL-Beschichtungen systembedingt nicht in allen Fällen identisch verfügbar ist.

Der Auftragnehmer ist verpflichtet, im Rahmen der Bemusterung geeignete Material- und Farbmuster für Pulverbeschichtung / Spritzlackierung sowie HPL-Beschichtung vorzulegen, die optisch aufeinander abgestimmt sind und ein harmonisches Gesamtbild ergeben.

Sollte eine exakte Umsetzung des angegebenen NCS-Farbtons bei der HPL-Beschichtung nicht möglich sein, ist ein nahegelegener Farbton vorzuschlagen, der sowohl für die Pulverbeschichtung / Spritzlackierung als auch für die HPL-Oberflächen realisierbar ist.

Eine Anpassung des Farbtons ist zulässig, sofern beide Oberflächen farblich aufeinander abgestimmt sind und die Freigabe durch den Auftraggeber erfolgt.

Ohne Freigabe dürfen keine Abweichungen von der Farbvorgabe ausgeführt werden.

Farbvorgabeliste
EG / Raum 05
Primärfarbe
– Pulverbeschichtung / Spritzlackierung: NCS S 2000-N, matt
– HPL Beschichtung: entsprechend NCS S 2000-N, matt

### Bereich 1 EG / R05 Sonderaustellung

#### Abschnitt 1.1 622 Möbel Wände

*Hinweis: Ganzheitliche Planung*
Der Sonderausstellungsraum wird mit einem neuen Wandsystem ausgestattet, das dem Museum eine flexible und einzigartige Wandstruktur ermöglicht. Durch die Verbindung der modularen Wandkonstruktion mit dem Bestandsgebäude wird eine hohe Sicherheit bei gleichzeitig hoher Flexibilität in der Anordnung gewährleistet.

Die nachfolgenden Positionen 1.01.10 bis 1.01.70 sind ganzheitlich zu betrachten. Sämtliche Positionen müssen exakt aufeinander abgestimmt sein und ineinandergreifen. Dies umfasst insbesondere die Deckenschienen als Anbindung an das Bestandsgebäude, die verschiedenen Pfosten sowie die Wandscheiben. Zusätzlich sind Blenden und Ersatzteile Bestandteil des Systems und müssen vollständig kompatibel sein.

**1.1.10 Aufnahme Deckenschienen**
Der Position liegen die Materialvorgaben der Allgemeinen Ausführungsbeschreibung zugrunde. Diese sind für Planung und Kalkulation als gleichwertig zu behandeln.

Planvorlage siehe:
BTM_LP4_EG_R05_Wandelemente

Deckenschienen

Liefern und montieren von Deckenschienen als tragende und funktionale Systemkomponente für das modulare Wandsystem im Sonderausstellungsraum.

Die Deckenschienen sind unter der Decke im Rasterabstand von 2.250 mm an den Kreuzungspunkten der verputzten Unterzüge (Doppel-T-Träger) fachgerecht zu befestigen. Der Abstand der Kreuzungspunkten liegt bei ca. 3.500 mm. Die Konstruktion ist so zu wählen, das ein Durchbiegen dauerhaft verhindert wird.

Ausführung bestehend aus einem Stahl Rechteck Hohlprofil 80 × 40 mm verschweißt mit einem U-Profil 80 × 40 mm. Das U Profil dient zur Aufnahme eines C-Profils 41 × 41 × 2,5 mm sowie einer integrierten Stromschiene (AN Licht). U-Profil und C-Profil sind konstruktiv miteinander zu verschweißen.
Die Materialstärken und Querschnitte muss den statischen Anforderungen entsprechen. Änderungen bitte anzeigen.

Die Stromschiene (AN Licht) wird mittels Abstandshaltern innerhalb des U-Profils montiert und verschraubt. Weitere Angaben siehe anschließenden Hinweis Schnittstelle Lichtschiene.

Die Schiene werden in möglichst großen Längen verschweißt, (Transport und Durchgangsgrößen müssen entsprechend berücksichtigt werden. Alles sauber verschweißt und Fugenlos verschliffen. Keine scharfen Kanten

Sämtliche Stahlprofile sind pulverbeschichtet gemäß Farbvorgabeliste Raum 05.

Für das C-Profil sind verschiebbare T-Nutensteine vorgesehen, diese werden in der Position Pfosten 90° und Pfosten 45° behandelt. Sie Dienen zur Einbindung der Pfosten mit den Deckenschienen.

Inklusive aller erforderlichen Befestigungsmittel, Hilfskonstruktionen, Anpassungen, Montagen und Nebenleistungen zur vollständigen, funktionsfähigen und systemkompatiblen Ausführung.

Farbvorgabe:
Primärfarbe Raum 05

Größe
Breite ca. 7150 mm
Menge: 6,000 Stk

*Hinweis: Hinweis Schnittstelle Lichtschiene*
Die in den Deckenschienen integrierte Lichtschiene wird bauseits durch den Auftragnehmer Licht geliefert und montiert.

Der Auftragnehmer dieser Position ist verpflichtet, die Schnittstelle zum Auftragnehmer Licht eigenverantwortlich zu koordinieren und abzustimmen. Dies umfasst insbesondere, jedoch nicht ausschließlich:

– Abmessungen und Profilgeometrie der Lichtschiene
– Längen, Teilungen und Stoßausbildungen
– Exakte Positionierung innerhalb der Deckenschiene
– Befestigungs- und Montagereihenfolge
– Termin- und Bauablaufabstimmung
– Erforderliche Toleranzen und Einbauräume

Der Auftragnehmer hat sicherzustellen, dass die Deckenschienenkonstruktion vollständig kompatibel mit der vom Auftragnehmer Licht gelieferten Lichtschiene ausgeführt wird und eine reibungslose Montage ohne Nacharbeiten oder Behinderungen ermöglicht.

Alle erforderlichen Abstimmungen, Anpassungen, Koordinationsleistungen und Nebenleistungen sind in den Einheitspreisen enthalten und nicht gesondert vergütungsfähig.

**1.1.20 Eventualposition Deckenabhänger**
*** Pauschalposition
*** Bedarfsposition ohne GB
Eventualpositon zur Unterstützung der Deckenschienen

Anschluss an das Tonnengewölbe

Montage in die Decke ist in Einzelfällen möglich, wenn die Stabilität es erfordert; jede Position ist mit dem Architekt, AG  und Planer abzustimmen.

siehe Planvorlage:
BTM_LP4_EG_R05_Wandelemente

Konstruktion
Deckenabhänger aus Metall, pulverbeschichtet nach Farbvorgabe.
Die Materialstärken und Querschnitte muss den statischen Anforderungen entsprechen.

Die Länge ist abhängig von der Position im Raum und muss entsprechend angepasst werden.

Inklusive aller erforderlichen Befestigungsmittel, Hilfskonstruktionen, Anpassungen, Montagen und Nebenleistungen zur vollständigen, funktionsfähigen und systemkompatiblen Ausführung.

Farbvorgabe:
Primärfarbe Raum 05

Größe
Länge ca. 500 – 700 mm
Menge: 1,000 Psch

**1.1.30 Pfosten 90°**
Der Position liegen die Materialvorgaben der Allgemeinen Ausführungsbeschreibung zugrunde. Diese sind für Planung und Kalkulation als gleichwertig zu behandeln.

Planvorlage siehe:
BTM_LP4_EG_R05_Wandelemente

Pfosten inkl. Standfuß und Deckenanschluss

Liefern und montieren von Pfosten als tragende Systemelemente für das modulare Wandsystem im Sonderausstellungsraum.

Pfosten aus Quadrat-Hohlprofil 100 × 100 mm mit verstärkter Wandstärke, Länge 2.250 mm. Beide Enden sind geschlossen und umlaufend sauber verschweißt. Die Materialstärke und Querschnitt muss den statischen Anforderungen entsprechen. Änderungen bitte anzeigen.

Der Pfosten ist mit Gewindebohrungen an allen Außenseiten auszuführen zur Aufnahme des Deckenanschlusses (oben), des Standfußes (unten) sowie zur seitlichen Befestigung der Wandelemente.
Seitlich sind je Pfostenseite drei Bohrungen vorzusehen, sodass bis zu vier Wände an einem Pfosten angeschlossen werden können.

Standfuß:
Standfuß aus Rundrohr Ø 50 mm, Länge 400 mm. (inkl. beider Flansche), oben verschweißt mit runden Flanschplatten Ø 100 mm, Stärke 5 mm. Der obere Flansch ist mit Senkbohrungen zur Verschraubung mit dem Pfosten auszuführen.

Rundrohr unten verschlossen und umlaufend sauber verschweißt. Abschluss mit Gewindebohrung M16 vorgesehen.
Der untere Flansch Ø 100 x 5mm, verschweißt mit einem M16 Gewinde zum eindrehen in Rundrohr.
Flansch ist mit einer transparenten, rutschhemmenden Gummimatte vollflächig zu bekleben.
Der Unter Flansch dient als Höheneinstellung bei Unebenheiten im Bestandsfußboden. Höheneinstellung von 0mm bis 50mm.

Eine Verschraubung mit dem Bestandsboden ist nicht vorgesehen

Deckenanschluss:
Deckenanschluss aus Rundrohr Ø 50 mm, Länge ca. 350 mm, mit angeschweißter Flanschplatte Ø 100 mm, Stärke 5 mm inklusive Senkbohrungen zur Verschraubung am Pfostenkopf.
Das Rundrohr ist oben mit einer geführten Aufnahme für eine Gewindestange M16 mm auszuführen.

Befestigung an der Deckenschiene:
Für jeden Pfosten ist ein T-Nutenstein passend für das C-Profil der Deckenschienen vorzusehen, mit Innengewinde M16 zur Aufnahme einer Gewindestange ca. 150 mm Länge, inklusive Muttern und Zubehör.
Der T-Nutenstein wird von den Profilenden aus in das C-Profil eingeschoben und positioniert. Der Deckenanschluss wird über die Gewindestange geführt.
Mittels der Muttern wird der Pfosten zwischen Deckenschiene und Boden kraftschlüssig verspannt. Ausführung gemäß Planvorlage.

Sämtliche Bauteile sind pulverbeschichtet gemäß Farbvorgabeliste.

Inklusive aller erforderlichen Befestigungsmittel, Verbindungselemente, Montagen, Justagen und Nebenleistungenzur vollständigen, funktionsfähigen und systemkompatiblen Ausführung.

Farbvorgabe:
Primärfarbe Raum 05

Größe
Querschnitt Pfosten 100x100mm
Höhe Pfosten 2250 mm
Höhe Fuß 400mm
Höhe Deckenanschluss 350mm

Höhe gesamt ohne Gewindestange 3000 mm
Menge: 26,000 Stk

**1.1.40 Pfosten 45°**
Der Position liegen die Materialvorgaben der Allgemeinen Ausführungsbeschreibung zugrunde. Diese sind für Planung und Kalkulation als gleichwertig zu behandeln.

Planvorlage siehe:
BTM_LP4_EG_R05_Wandelemente

Sonderpfosten 45° inkl. Standfuß und Deckenanschluss

Liefern und montieren eines Sonderpfostens als tragendes Systemelement für das modulare Wandsystem im Sonderausstellungsraum zur Ausbildung von Wandanschlüssen im Winkel von 45°. Die Materialstärke und Querschnitt muss den statischen Anforderungen entsprechen. Änderungen bitte anzeigen.

Pfosten als Sonderprofil mit fünfeckigem Querschnitt, wobei zwei Seitenflächen im Winkel von 45° zueinanderausgebildet sind, zur Weiterführung von zwei Wänden in 45°-Geometrie.

Der Profilquerschnitt ist konstruktiv zu erarbeiten. Dabei ist sicherzustellen, dass der Pfosten im gleichen Rastermaß von 2.250 mm wie die Standardpfosten eingesetzt werden kann und vollständig systemkompatibel ist.
Für die Ausbildung des Querschnitts sind die Planvorlagen verbindlich heranzuziehen.
Der Pfosten ist in entsprechender Wandstärke auszuführen, beide Enden sind geschlossen und umlaufend sauber verschweißt. Länge des Pfostens: 2.250 mm.

Der Pfosten ist mit Gewindebohrungen an den relevanten Außenseiten auszuführen zur Aufnahme des Deckenanschlusses (oben), des Standfußes (unten) sowie zur seitlichen Befestigung der Wandelemente.
Die Bohrbilder sind so auszubilden, dass zwei Wände im Winkel von 45° sicher aufgenommen und befestigt werden können.

Standfuß:
Standfuß aus Rundrohr Ø 50 mm, Länge 400 mm. (inkl. beider Flansche), oben verschweißt mit runden Flanschplatten Ø 100 mm, Stärke 5 mm. Der obere Flansch ist mit Senkbohrungen zur Verschraubung mit dem Pfosten auszuführen.

Rundrohr unten verschlossen und umlaufend sauber verschweißt. Abschluss mit Gewindebohrung M16 vorgesehen.
Der untere Flansch Ø 100 x 5mm, verschweißt mit einem M16 Gewinde zum eindrehen in Rundrohr.
Flansch ist mit einer transparenten, rutschhemmenden Gummimatte vollflächig zu bekleben.
Der Unter Flansch dient als Höheneinstellung bei Unebenheiten im Bestandsfußboden. Höheneinstellung von 0mm bis 50mm.

Eine Verschraubung mit dem Bestandsboden ist nicht vorgesehen

Deckenanschluss:
Deckenanschluss aus Rundrohr Ø 50 mm, Länge ca. 350 mm, mit angeschweißter Flanschplatte Ø 100 mm, Stärke 5 mm, inklusive Senkbohrungen zur Verschraubung am Pfostenkopf.
Rundrohr oben mit geführter Aufnahme für Gewindestange M16 mm.

Befestigung an der Deckenschiene:
Für jeden Sonderpfosten ist ein T-Nutenstein passend für das C-Profil der Deckenschienen vorzusehen, mit Innengewinde M16 zur Aufnahme einer Gewindestange ca. 150 mm Länge, inklusive Muttern und Zubehör.
Der T-Nutenstein wird von den Profilenden aus in das C-Profil eingeschoben und entsprechend positioniert.
Der Deckenanschluss wird über die Gewindestange geführt; der Pfosten wird mittels Muttern zwischen Deckenschiene und Boden kraftschlüssig verspannt. Ausführung gemäß Planvorlage.

Sämtliche Bauteile sind pulverbeschichtet gemäß Farbvorgabeliste.

Inklusive aller erforderlichen konstruktiven Ausarbeitungen, Befestigungsmittel, Verbindungselemente, Montagen, Justagen und Nebenleistungen zur vollständigen, funktionsfähigen und systemkompatiblen Ausführung des Sonderbauteils.

Farbvorgabe:
Primärfarbe Raum 05

Größe
Höhe Pfosten 2250 mm
Höhe Fuß 400mm
Höhe Deckenanschluss 350mm

Höhe gesamt ohne Gewindestange 3000 mm
Menge: 10,000 Stk

**1.1.50 Wandelement volle Breite**
Der Position liegen die Materialvorgaben der Allgemeinen Ausführungsbeschreibung zugrunde. Diese sind für Planung und Kalkulation als gleichwertig zu behandeln.

Planvorlage siehe:
BTM_LP4_EG_R05_Wandelemente

Wandscheibe – volle Breite

Liefern und montieren von Wandscheiben als modulare Systemelemente zur Ausbildung geschlossener Wandflächen zwischen den Pfosten des Wandsystems im Sonderausstellungsraum.

Die Wandscheibe ist mit einer Gesamtstärke von ca. 100 mm auszuführen. Der Aufbau besteht aus einem tragenden Metallrahmen als Kern sowie einer beidseitigen Beplankung aus Plattenwerkstoff.

Rahmenkonstruktion:
Rechteckiger Rahmen aus verschweißtem Quadratrohr B 50 × H 50 mm. Materialstärken und Querschnitte sind entsprechend den statischen Erfordernissen auszulegen. Erforderliche Anpassungen sind dem Auftraggeber anzuzeigen.
Rahmenbreite 2.150 mm, passend zwischen zwei Pfosten im Rasterabstand von 2.250 mm.
Rahmenhöhe 2.200 mm.

An beiden vertikalen Rahmenseiten sind je drei Bohrungen vorzusehen, abgestimmt auf die Gewindebohrungen der Pfosten, zur kraftschlüssigen Verschraubung der Wandscheibe mit den Pfosten.

An der Unterseite des Rahmens ist die Montage eines Standfußes wahlweise mittig, links oder rechts möglich. Hierfür sind entsprechende Gewindebohrungen passend zum Standfuß-Flansch vorzusehen.

Auf dem Rahmen sind drei flache Einhängeprofile auf beiden Wandseiten anzuordnen. (Wandstärke gesamt 100mm.)

Standfuß der Wandscheibe:
Standfuß aus Rundrohr Ø 50 mm, Länge 450 mm. (inkl. beider Flansche)
Oben verschweißt mit einer rechteckigen Flanschplatte 50 × 100 mm, Stärke 5 mm, mit Senkbohrungen zur Verschraubung mit dem Rahmen.

Rundrohr unten geschlossen und umlaufend sauber verschweißt. Abschluss mit Gewindebohrung M16.
Unterer Flansch Ø 100 mm, Stärke 5 mm, mit M16-Gewinde, zum Eindrehen in das Rundrohr.
Der untere Flansch ist vollflächig mit einer transparenten, rutschhemmenden Gummimatte zu bekleben und dient zugleich der Höheneinstellung bei Unebenheiten im Bestandsfußboden. Höheneinstellung von 0mm bis 50mm.

Eine Verschraubung mit dem Bestandsboden ist nicht vorgesehen

Beplankung:
Beidseitige Beplankung aus Plattenwerkstoff (STAE o.Ä.) mit HPL-Beschichtung auf allen sichtbaren Seiten, Plattenstärke 20 mm.
Die Gegenstücke der Einhängeprofile sind rückseitig auf der Beplankung zu verschrauben.
Plattenmaß Beplankung: Breite 2.150 mm × Höhe 2.250 mm.

An den oberen Kanten der Trägerplatten werden Top Rail Galerieschienen verschraubt. Sie dienen zum einhängen von Perlonseilen mit Rundgleiter. (Passend auch für Wand Galerieschienen, Siehe LV Position)
Die Schienen sind etwas kürzer als die Breite der Beplankung, bei einer 90° Wandanordnung würden diese überlappen. Farbe entsprechend Farbvorgabe.

Die Platten dürfen nicht versehentlich von Besuchern verschoben, oder sogar ausgehängt werden können. Die Platten stehen unten über der Rahmenkonstruktion. Hier ist ein verdeckter Aushängeschutz vorzusehen.

Sämtliche Metallbauteile sind pulverbeschichtet gemäß Farbvorgabeliste.
Die HPL-Oberflächen sind gemäß Farbvorgabeliste auszuführen.

Inklusive aller erforderlichen Befestigungsmittel, Verbindungselemente, Montagen, Justagen und Nebenleistungenzur vollständigen, funktionsfähigen und systemkompatiblen Ausführung.

Farbvorgabe:
Primärfarbe Raum 05

Maße
Höhe Wandelement 2250 mm
Breite Wandelement 2150 mm
Höhe inkl. Standfuß 2650mm
Menge: 20,000 Stk

**1.1.60 Wandelement halbe breite**
Der Position liegen die Materialvorgaben der Allgemeinen Ausführungsbeschreibung zugrunde. Diese sind für Planung und Kalkulation als gleichwertig zu behandeln.

Planvorlage siehe:
BTM_LP4_EG_R05_Wandelemente

Wandscheibe – halbe Breite
Liefern und montieren von Wandscheiben in halber Breite als modulare Systemelemente zur Ausbildung von Wandflächen in Kombination mit den Pfosten des Wandsystems im Sonderausstellungsraum.
Die Wandscheibe ist mit einer Gesamtstärke von ca. 100 mm auszuführen. Der Aufbau besteht aus einem tragenden Metallrahmen als Kern sowie einer beidseitigen Beplankung aus Plattenwerkstoff.

Rahmenkonstruktion:
Rechteckiger Rahmen aus verschweißtem Quadratrohr B 50 × H 50 mm. Materialstärken und Querschnitte sind entsprechend den statischen Erfordernissen auszulegen. Erforderliche Anpassungen sind dem Auftraggeber anzuzeigen.
Rahmenbreite 1.075 mm.
Rahmenhöhe 2.200 mm.

An beiden vertikalen Rahmenseite sind drei Bohrungen vorzusehen, abgestimmt auf die Gewindebohrungen der Pfosten, zur kraftschlüssigen Verschraubung der Wandscheibe mit dem Pfosten.

An der Unterseite des Rahmens ist die Montage von maximal zwei Standfußpositionen vorgesehen, wahlweise links oder rechts. Eine mittige Standfußposition ist nicht vorzusehen. Entsprechende Gewindebohrungen passend zum Standfuß-Flansch sind herzustellen.

Auf dem Rahmen sind drei flache Einhängeprofile auf beiden Wandseiten anzuordnen. (Wandstärke gesamt 100mm.)

Standfuß der Wandscheibe:
Standfuß aus Rundrohr Ø 50 mm, Länge 450 mm. (inkl. beider Flansche)
Oben verschweißt mit einer rechteckigen Flanschplatte 50 × 100 mm, Stärke 5 mm, mit Senkbohrungen zur Verschraubung mit dem Rahmen.

Rundrohr unten geschlossen und umlaufend sauber verschweißt. Abschluss mit Gewindebohrung M16.
Unterer Flansch Ø 100 mm, Stärke 5 mm, mit M16-Gewinde, zum Eindrehen in das Rundrohr.
Der untere Flansch ist vollflächig mit einer transparenten, rutschhemmenden Gummimatte zu bekleben und dient zugleich der Höheneinstellung bei Unebenheiten im Bestandsfußboden.
Eine Verschraubung mit dem Bestandsboden ist nicht vorgesehen

Beplankung:
Beidseitige Beplankung aus Plattenwerkstoff (STAE o.Ä.) mit HPL-Beschichtung auf allen sichtbaren Seiten, Plattenstärke 20 mm.
Die Gegenstücke der Einhängeprofile sind rückseitig auf der Beplankung zu verschrauben.
Plattenmaß Beplankung: Breite 1075 mm × Höhe 2250 mm.

An den oberen Kanten der Trägerplatten werden Top Rail Galerieschienen verschraubt. Sie dienen zum einhängen von Perlonseilen mit Rundgleiter. (Passend auch für Wand Galerieschienen, Siehe LV Position)
Die Schienen sind etwas kürzer als die Breite der Beplankung, bei einer 90° Wandanordnung würden diese überlappen. Farbe entsprechend Farbvorgabe.

Die Platten dürfen nicht versehentlich von Besuchern verschoben, oder sogar ausgehängt werden können. Die Platten stehen unten über der Rahmenkonstruktion. Hier ist ein verdeckter Aushängeschutz vorzusehen.

Sämtliche Metallbauteile sind pulverbeschichtet gemäß Farbvorgabeliste.
Die HPL-Oberflächen sind gemäß Farbvorgabeliste auszuführen.

Inklusive aller erforderlichen Befestigungsmittel, Verbindungselemente, Montagen, Justagen und Nebenleistungenzur vollständigen, funktionsfähigen und systemkompatiblen Ausführung.

Farbvorgabe:
Primärfarbe Raum 05

Maße
Höhe Wandelement 2250 mm
Breite Wandelement 1075 mm
Höhe inkl. Standfuß 2650mm
Menge: 12,000 Stk

**1.1.70 Abschlussblenden**
Der Position liegen die Materialvorgaben der Allgemeinen Ausführungsbeschreibung zugrunde. Diese sind für Planung und Kalkulation als gleichwertig zu behandeln.

Abschlussblende

Planvorlage siehe:
BTM_LP4_EG_R05_Wandelemente

Liefern und montieren von Abschlussblenden zur seitlichen Abdeckung von Wandscheiben an Stellen, an denen kein Pfosten vorgesehen ist.

Blende aus Plattenwerkstoff (STAE o.Ä.) mit HPL-Beschichtung auf allen sichtbaren Seiten, Plattenstärke 20 mm, Ausführung gemäß Farbvorgabeliste.

Auf der Rückseite der Blende sind drei eingeschraubte Gewindeeinsätze (z. B. Rampa-Muffen oder gleichwertig)vorzusehen, abgestimmt auf die drei Bohrungen der Rahmenkonstruktion der Wandscheiben. Die Befestigung der Abschlussblende erfolgt von der Innenseite der Wandscheibe aus mittels Maschinenschrauben vor der Montage der Beplankung.

Die Ausführung ist so vorzusehen, dass die Blende bündig, verdeckt befestigt und systemkompatibel mit der Rahmenkonstruktion ist.

Inklusive aller erforderlichen Befestigungsmittel, Montagen, Justagen und Nebenleistungen zur vollständigen, funktionsfähigen und optisch sauberen Ausführung.

Farbvorgabe:
Primärfarbe Raum 05

Maße
Breite 100 mm
Höhe 2.250 mm
Menge: 12,000 Stk

#### Abschnitt 1.2 629 Sonstiges

**1.2.10 Wand Galerieschienen**
Lieferung und Montage von Galerieschienen an Bestandsarchitektur.

Liefern und montieren von Galerieschienen zur Bildabhängung an einer historischen gemauerten Außenwand.

Flache Galerieschienen aus Aluminium, ca. 8,5 mm sichtbar breit, ca. 25 mm hoch, Ausführung weiß beschichtet.
System mit verdeckt liegender Verschraubung; Tragschiene auf dem Untergrund befestigt, sichtbares Profil aufgeclipst, Schrauben nicht sichtbar.
Schienen mit unterer Nut zur Aufnahme von Perlonseilen (ca. 2 mm) mit passenden Tellergleitern oder gleichwertigem System. (Seile müssen auch mit Top Rail Schienen der Wandelemente passen)

Befestigung mittels für den vorhandenen Mauerwerksuntergrund geeigneter Dübel und Schrauben, unter Berücksichtigung des historischen Bestands.

Schienenenden mit passenden Endkappen sauber abschließen.

Schienen in 9 Segmenten, Positionierung nach Planvorlage. Die Längen müssen vor Ort geprüft und ggf. nachreguliert werden.
Segment 1: 1000mm, Segment 2: 1900mm, Segment 3: 1850mm, Segment 4: 950mm, Segment 5: 5350mm, Segment 6: 1850mm, Segment 7: 4150mm, Segment 8: 1150mm, Segment 9: 1950mm,
Menge: 20,150 lfm

**1.2.20 Perlonseile mit Tellergleitern und kleinen Bilderhaken**
Perlonseile mit Tellergleitern und Bilderhaken, Lieferung

Liefern von Perlonseilen zur Bildabhängung, Ø ca. 2 mm, transparent, Länge ca. 2,0 m, passend für die vorgesehenen Galerieschienen (Bestandswand und Wandelement)

Je Seil mit Tellergleiter oder gleichwertigem, schienentauglichem Gleit-/Einhängesystem zur Einbringung in die Schiene sowie kleinem, höhenverstellbarem kleinen Bilderhaken, geeignet für 2-mm-Perlonseile.

System aufeinander abgestimmt und für den Einsatz in Galerieschienen vorgesehen.

Zulässige Traglast: mind. 5 kg je Seil inkl. Haken (Herstellerangabe/Nachweis beilegen).
Seillänge: ca. 2,0 m
Menge: 100,000 Stk

**1.2.30 Perlonseile mit Tellergleitern und großen Bilderhaken**
Perlonseile mit Tellergleitern und Bilderhaken, Lieferung

Liefern von Perlonseilen zur Bildabhängung, Ø ca. 2 mm, transparent, Länge ca. 2,0 m, passend für die vorgesehenen Galerieschienen (Bestandswand und Wandelement)

Je Seil mit Tellergleiter oder gleichwertigem, schienentauglichem Gleit-/Einhängesystem zur Einbringung in die Schiene sowie kleinem, höhenverstellbarem großen Bilderhaken, geeignet für 2-mm-Perlonseile.

System aufeinander abgestimmt und für den Einsatz in Galerieschienen vorgesehen.

Zulässige Traglast: mind. 5 kg je Seil inkl. Haken (Herstellerangabe/Nachweis beilegen).
Seillänge: ca. 2,0 m
Menge: 100,000 Stk

**1.2.40 Plattenttransportwagen für Wandscheiben**
Lieferung eines industriell gefertigten Plattentransportwagens zum sicheren innerbetrieblichen Transport von großformatigen Holzplatten, insbesondere Tischlerplatten.

Anforderungen / Leistungsbeschreibung:
- Geeignet für den Transport von Tischlerplatten sowie vergleichbaren Holzwerkstoffplatten
- Maximale Plattengröße: bis 2.250 × 2.150 mm, Plattendicke ca. 19 –20mm
- Einzelplattengewicht ca. 45–50 kg
- Transportkapazität: mindestens 10–15 Platten gleichzeitig möglich
- Gesamttragfähigkeit des Wagens: mindestens 1.000 kg
- Zweiseitige Beladbarkeit zur flexiblen Nutzung
- Schräg angeordnete Auflageflächen zur sicheren, kippsicheren Aufnahme der Platten
- Rahmenkonstruktion aus stabilem Stahlprofil, geschweißt
- Oberflächenbehandlung: pulverbeschichtet oder gleichwertig
- Plattenauflagen und Anlageholme mit schützendem, widerstandsfähigem Profilgummi zur Beschädigungs- und Rutschvermeidung
- Geeignet für den Transport von Holzplatten, Kunststoffplatten, Blechen sowie vergleichbaren flächigen Gütern
Fahrwerk:
- 4 Räder, bestehend aus
  - 2 Lenkrollen mit Feststeller
  - 2 Bockrollen
- Bereifung aus Elastik-Vollgummi oder gleichwertig, bodenschonend, geräuscharm und laufruhig
- Geeignet für den Einsatz auf harten Böden
- Radfeststeller gemäß DIN EN 1757-3 oder gleichwertiger Norm
Abmessungen (Richtwerte):
- Höhe ca. 1.700–1.800 mm
- Breite ca. 1.200–1.300 mm
- Tiefe ca. 800 mm
  (oder gleichwertige Abmessungen zur sicheren Aufnahme der genannten Plattengrößen)
Lieferumfang:
- Plattentransportwagen komplett montiert
- Sofort einsatzbereit
Menge: 2,000 Stk

#### Abschnitt 1.3 Nullstück / Musteraufbau

**1.3.10 Musteraufbau**
*** Pauschalposition
Musteraufbau / Nullstück – Modulares Wandsystem

Herstellen eines Musteraufbaus (Nullstücks) zur Überprüfung der Systemfunktion, Stabilität und
Montageabfolge des modularen Wandsystems vor Beginn der Serienfertigung.

Der Musteraufbau dient dem Nachweis, dass:
– die Deckenschienen fachgerecht befestigt, ausreichend stabil und tragfähig sind,
– die Pfosten korrekt in die Deckenschienen eingestellt und verspannt werden können,
– die Wandscheiben problemlos eingesetzt, positioniert und befestigt werden können,
– das Gesamtsystem nach der Montage standfest ist und nicht schwankt.

Der Musteraufbau hat mindestens folgende Komponenten zu umfassen:
– Deckenschienen
– 3 Stück Pfosten 90° (Standardpfosten)
– 1 Stück Sonderpfosten 45°
– 2 Stück Wandscheiben in voller Breite
– 1 Stück Wandscheiben in halber Breite

Die Anordnung der Elemente ist so zu wählen, dass alle wesentlichen Systemanschlüsse, Verbindungen und Schnittstellen realistisch abgebildet und getestet werden können.

Die Oberflächenbeschaffenheit des Musteraufbaus muss nicht dem Endzustand entsprechen.
Eine gesonderte Bemusterung der Materialien und Oberflächen erfolgt unabhängig vom Musteraufbau.

Der Musteraufbau ist dem Auftraggeber zur Prüfung und Freigabe vorzustellen. Die Bemusterungsort ist mit dem AG und Planer abzustimmen.
Erst nach schriftlicher Freigabe des Musteraufbaus darf mit der Serienfertigung und Ausführung mit den endgültigen Oberflächen begonnen werden.

Erforderliche Anpassungen, Optimierungen und konstruktive Korrekturen, die sich aus dem Musteraufbau ergeben, sind vor Beginn der Serienproduktion umzusetzen.

Inklusive aller erforderlichen Materialien, Montagen, Demontagen, Anpassungen, Nebenleistungen sowie Koordinationsleistungen zur vollständigen Durchführung des Musteraufbaus.
Menge: 1,000 Psch
